# BV_M6502 DDScad
Angebotsaufforderung (GAEB 90, DA83)
Währung: EUR
Auftraggeber: Bez. des Auftraggebers

## ?BV Meinken 1
Datum: 27.09.24

### Los 01 001

#### Schnitt 01

##### Titel 01.01

**01.01.0010 Netzwerkschrank Sichttür 80x80x200 42HE**
StL-Nr. 09.51.22
Netzwerkschrank Sichttür 80x80x200  42H
Menge: 1,000 Stk

**01.01.0020 Patchpanel, 24fach, LSA-Technik, Cat. 6A, 500MHz,**
StL-Nr. 09.53.04
Menge: 1,000 Stk

**01.01.0030 Geräteboden, 1HE, 100kg, 400-600mm**
StL-Nr. 09.53.42
Geräteboden, 1HE, 100kg, 400-600m
Menge: 1,000 Stk

**01.01.0040 19" Rangierpanel, 5 Stahlbügel, 85x125mm,**
StL-Nr. 09.53.52
19" Rangierpanel, 5 Stahlbügel, 85x125mm
Menge: 1,000 Stk

**01.01.0050 19" Lüftereinschub 1HE mit 3Lüfter liefern und einbauen**
StL-Nr. 09.53.78
19" Lüftereinschub 1HE mit 3Lüfter liefern und einbau
Menge: 1,000 Stk

**01.01.0060 USV 3000VA/2250W Überbrückung=5min 3 HE**
StL-Nr. FDA-011101-007
USV 3000VA/2250W Überbrückung=5min  3
Menge: 1,000 Stk

**01.01.0070 19" Cisco Switch 24Port RJ45 1 HE**
StL-Nr. FDA-011122-014
Menge: 1,000 Stk

**01.01.0080 19" Steckdosenleiste 7-fach 1 HE**
StL-Nr. FDA-050420-001
Menge: 1,000 Stk

**01.01.0090 DSL-Router**
StL-Nr. FDA-220321-010
Menge: 1,000 Stk
